# WENT Hamburger Landstraße 19 a-h, Wentorf
Leistungsbeschreibung (GAEB 90, DA81)
Währung: EUR

## Zusätzlicher Text
Technische Vertragsbedingungen für Zimmer- und Holzarbeiten 1. Globale A
ngaben zum BauvorhabenKontakte Bauherr, Planverfasser, etc. siehe Titels
eite des LeistungsverzeichnissesDie Ausführungszeichnungen sind beigefüg
t. Rückfragen und Anmerkungen sind frühzeitig vor Abgabe des Angebotes d
em Planverfasser anzumelden.  2. Angaben zur Örtlichkeit  Anschrift der
Baustelle siehe Titelseite des Leistungsverzeichnisses3. Termine und Fri
sten  Termine und Fristen siehe Titelseite des Leistungsverzeichnisses,
sowie die in der öffentlichen Ausschreibung angegebenen Angaben. 4. Mitg
eltende Normen und Regeln  4.1. Allgemeines Es gelten für alle Gewerke d
ie zusätzlichen technischen Vertragsbedingung des Bauvorhabens! Die allg
emein anerkannten Regeln der Technik sind einzuhalten, darunter fallen i
nsbesonde aber nicht ausschließlich die einschlägigen technischen Regelw
erke der Fachverbände, Innungen sowie die jeweiligen Herstellerangaben.
Die im folgenden aufgeführten Normen und Regelwerke sind nur beispielhaf
t aufgelistet und erheben keinen Anspruch an Vollständigkeit und Aktuali
tät.
Es gelten jeweils die Normen und Regeln in der zum Vertragsschluss gülti
gen Fassung einschließlich der Änderungen, Berichtigungen und Beiblätter
.
Maßnahmen für die Lieferung, Ausführung und Abrechnung der Leistungen si
nd die allgemeinen Technischen Vorschriften für Bauleistungen (VOB/C), s
owie die Allgemeinen Vertragsbedingungen für die Ausführung von Bauleist
ungen (VOB/B), sowie die weiteren einschlägigen DIN-Vorschriften in der
 jeweils neuesten Fassung.
Die Gewährleistung wird auf 5 Jahre nach BGB vereinbart.Die einschlägige
n Unfallverhütungsvorschriften und die Vorschriften der Berufsgenossensc
haften sind zu beachten und einzuhalten.Soweit in der Leistungsbeschreib
ung auf Technische Spezifikationen, z.B. nationale Normen, mit denen Eur
opäische Normen umgesetzt werden, europäische technische Zulassungen, ge
meinsame technische Spezifikationen, internationale Normen, Bezug genomm
en wird, werden auch ohne den ausdrücklichen Zusatz: "oder gleichwertig"
, immer gleichwertigeTechnische Spezifikationen in Bezug genommen.Alle A
usführungen sind lt. Statik vorzunehmen.DIN 436 Scheiben, vierkant, vorw
iegend für Holzkonstruktionen  DIN 440 Scheiben mit Vierkantloch, vorwie
gend für Holzkonstruktion  DIN 603 Flachrundschrauben mit Vierkantansatz
  DIN 1478 Spannschlossmuttern aus Stahlrohr oder Rundstahl  DIN 1479 Se
chskant-Spannschlossmuttern  DIN 1480 Spannschlossmuttern, geschmiedet (
offene Form)  DIN 4102 Normenreihe: Brandverhalten von Baustoffen und Ba
uteilen  DIN 18069 Tragbolzentreppen für Wohngebäude; Bemessung und Ausf
ührung  DIN 18100 Türen; Wandöffnungen für Türen; Maße entsprechend DIN
4172  DIN 18542 Abdichten von Außenwandfugen mit imprägnierten Fugendich
tungsbändern aus Schaumkunststoff - Imprägnierte Fugendichtungsbänder -
Anforderungen und Prüfung  DIN 52270 Prüfung von Mineralwolle-Dämmstoffe
n - Begriffe, Lieferformen, Lieferarten  DIN 68126-1 Profilbretter mit S
chattennut - Maße  DIN 68128 Balkonbretter  DIN 68364 Kennwerte von Holz
arten - Rohdichte, Elastizitätsmodul und Festigkeiten  DIN EN 316 Holzfa
serplatten - Definition, Klassifizierung und Kurzzeichen  DIN EN 350-1 D
auerhaftigkeit von Holz und Holzprodukten - Natürliche Dauerhaftigkeit v
on Vollholz - Teil 1: Grundsätze für die Prüfung und Klassifikation der
natürlichen Dauerhaftigkeit von Holz  DIN EN 350-2 Dauerhaftigkeit von H
olz und Holzprodukten - Natürliche Dauerhaftigkeit von Vollholz - Teil 2
: Leitfaden für die natürliche Dauerhaftigkeit und Tränkbarkeit von ausg
ewählten Holzarten von besonderer Bedeutung in Europa  DIN EN 351-1 Daue
rhaftigkeit von Holz und Holzprodukten - mit Holzschutzmitteln behandelt
es Vollholz - Teil 1: Klassifizierung der Schutzmitteleindringung und -a
ufnahme  DIN EN 384 Bauholz für tragende Zwecke - Bestimmung charakteris
tischer Werte für mechanische Eigenschaften und Rohdichte  DIN EN 460 Da
uerhaftigkeit von Holz und Holzprodukten - Natürliche Dauerhaftigkeit vo
n Vollholz - Leitfaden für die Anforderungen an die Dauerhaftigkeit von
Holz für die Anwendung in den Gefährdungsklassen  DIN EN 634-1 Zementgeb
undene Spanplatten - Anforderungen - Teil 1: Allgemeine Anforderungen  D
IN EN 634-2 Zementgebundene Spanplatten - Anforderungen - Teil 2: Anford
erungen an Portlandzement (PZ) gebundene Spanplatten zur Verwendung im T
rocken-, Feucht- und Außenbereich  DIN EN 635-2 Sperrholz - Klassifizier
ung nach dem Aussehen der Oberfläche - Teil 2: Laubholz  DIN EN 635-3 Sp
errholz - Klassifizierung nach dem Aussehen der Oberfläche - Teil 3: Nad
elholz  DIN EN 822 Wärmedämmstoffe für das Bauwesen - Bestimmung der Län
ge und Breite  DIN EN 823 Wärmedämmstoffe für das Bauwesen - Bestimmung
der Dicke  DIN EN 824 Wärmedämmstoffe für das Bauwesen; Bestimmung der R
echtwinkligkeit  DIN EN 826 Wärmedämmstoffe für das Bauwesen - Bestimmun
g des Verhaltens bei Druckbeanspruchung  DIN EN 844 Normenreihe : Rund-
und Schnittholz - Terminologie  DIN EN 912 Holzverbindungsmittel - Spezi
fikationen für Dübel besonderer Bauart für Holz  DIN EN 1194 Holzbauwerk
e - Brettschichtholz - Festigkeitsklassen und Bestimmung charakteristisc
her Werte  DIN EN 1313-1 Rund- und Schnittholz - Zulässige Abweichungen
und Vorzugsmaße - Teil 1: Nadelschnittholz  DIN EN 1313-2 Rund- und Schn
ittholz - Zulässige Abweichungen und Vorzugsmaße - Teil 2: Laubschnittho
lz  DIN EN 1315 Dimensions-Sortierung von Rundholz  DIN EN 1316 Normenre
ihe: Laub-Rundholz; Qualitätssortierung  DIN EN 1380 Holzbauwerke - Prüf
verfahren - Tragende Verbindungen mit Nägeln, Schrauben, Stabdübeln und
Bolzen  DIN EN 1602 Wärmedämmstoffe für das Bauwesen - Bestimmung der Ro
hdichte  DIN EN 1607 Wärmedämmstoffe für das Bauwesen - Bestimmung der Z
ugfestigkeit senkrecht zur Plattenebene  DIN EN 12089 Wärmedämmstoffe fü
r das Bauwesen - Bestimmung des Verhaltens bei Biegebeanspruchung  DIN E
N 13810-1 Holzwerkstoffe - Schwimmend verlegte Fußböden - Teil 1:Leistun
gsspezifikationen und Anforderungen  DIN EN 14081-1 Holzbauwerke - Nach
Festigkeit sortiertes Bauholz für tragende Zwecke mit rechteckigem Quers
chnitt - Teil 1: Allgemeine Anforderungen  DIN EN 14250 Holzbauwerke - P
roduktanforderungen an vorgefertigte tragende Bauteile mit Nagelplattenv
erbindungen  DIN EN 14322 Holzwerkstoffe - Melaminbeschichtete Platten z
ur Verwendung im Innenbereich - Definition, Anforderungen und Klassifizi
erung  DIN EN 14519 Innen- und Außenbekleidungen aus massivem Nadelholz
- Profilholz mit Nut und Feder  VDI 3755 Schalldämmung und Schallabsorpt
ion abgehängter Unterdecken  BG Bau Fachinfo Prävention Umgang mit Miner
alwolle-Dämmstoffen  IVD-Merkblatt Nr. 8: Konstruktive Ausführung und Ab
dichtung von Fugen im Holzfußbodenbereich  Herausgeber: Industrieverband
 Dichtstoffe e.V. (IVD)  IVD-Merkblatt Nr. 9: Spritzbare Dichtstoffe in
der Anschlussfuge für Fenster und Außentüren Herausgeber: Industrieverba
nd Dichtstoffe e.V. (IVD)  IVD-Merkblatt Nr. 12: Die Überstreichbarkeit
von bewegungsausgleichenden Dichtstoffen im Hochbau Herausgeber: Industr
ieverband Dichtstoffe e.V. (IVD)  IVD-Merkblatt Nr. 20: Fugenabdichtung
an Holzbauteilen Herausgeber: Industrieverband Dichtstoffe e.V. (IVD)  M
erkblatt Nr. 5 Bäder und Feuchträume im Holzbau und Trockenbau  Herausge
ber: Bundesverband der Gipsindustrie e.V., Industriegruppe Gipsplatten
RAL-GZ 402 Blockhausbau - Gütesicherung  RAL-GZ 411 Imprägnierte Holzbau
elemente - Gütesicherung  RAL-GZ 422 Holzhausbau - Gütesicherung  RAL-GZ
 428 Recyclingholz - Gütesicherung  RAL-GZ 830 Holzschutzmittel - Gütesi
cherung  VdS 2021 Brandschutz bei Bauarbeiten; Merkblatt zur Schadenverh
ütung  Herausgeber: VdS Schadenverhütung, Köln  5. Angaben zur Baustelle
Allgemeine Angaben zur Baustelle siehe zusätzliche technische Vertragsbe
dingungenDie Arbeiten sind in folgenden Geschossen auszuführen: 2.OGFass
adengerüste, Fanggerüste werden bauseits gestellt als Malergerüst Lastkl
asse 3 (2kN/m2) W09 - ca. 90 cm breite.
Bei der vorhandenen Bebauung in der Umgebung des Baugrundstücks handelt
es sich um Wohnbebauung5.1. Art des Daches  Dachform Hauptdach: Sattelda
ch / PfettendachDachneigung: ca. 32° Traufhöhe: ca 6,5 m Dachform Gauben
: FlachdachDachneigung: ca. 3° Zahl der Hauptdachflächen: 4 St. Zahl der
 Nebendachflächen (Gauben): 31 St. Alle Ausführungen lt. Detailplanung!
 6. Angaben zu Stoffen und Bauteilen Bei brandschutztechnischen Anforder
ungen sind die amtlichen Nachweise (Prüfzeugnis oder Prüfbescheid oder a
llgemeine bauaufsichtliche Zulassung) der Bauleitung zu übergeben.  Bei
nicht genormten Stoffen und Bauteilen sind, soweit erforderlich, die bau
aufsichtlichen Zulassungen der Bauleitung zu übergeben  Klebstoffe müsse
n so beschaffen sein, dass durch sie eine feste und dauerhafte Verbindun
g erreicht wird. Sie dürfen die zu klebenden Materialien nicht negativ b
eeinflussen und nach der Verarbeitung keine Belästigung durch Geruch her
vorrufen.
7. Angaben zur Ausführung
 7.1. Allgemeines
 Vor Ausführungsbeginn hat der Auftragnehmer mit dem Auftraggeber festzu
legen, wo das zu verwendende Material auf der Baustelle gelagert werden
kann, um gegenseitige Störungen der am Bau beteiligten Handwerker währen
d der Bauausführung zu vermeiden. Vor der Durchführung von Stemm-, Bohr-
 und Einsetzarbeiten an Estrichen sowie geputzten Wänden und Decken sind
 Leitungen mit einem Suchgerät zu orten.  Späne vom Bohren und Fräsen so
wie Reste von Schleifstaub sind sofort von den bearbeiteten Teilen zu en
tfernen.  Der Auftragnehmer hat sich beim Befestigen von Bauteilen an Vo
rsatzschalen zu vergewissern, dass durch die Befestigungsmittel keine Be
schädigungen nicht sichtbarer Leitungen und Rohre entstehen.  Bei Schlei
farbeiten im Trockenverfahren sind Absauggeräte zu verwenden.Befestigung
selemente, die im Ausnahmefall Flächendichtungen durchdringen, sind mit
auf das Dichtungsmaterial abgestimmten Abdichtungsstoffen (i.d.R. ohne L
ösungsmittel) abzudichten. Im Zweifel ist Rücksprache mit der Bauleitung
 erforderlich.  Beschädigungen an Dampfsperr- oder Dampfbremsschichten o
der an luftdichten Schichten sind sofort der Bauleitung zu melden. Dies
gilt für Schäden jeder Grösse, also alle Schäden!

Es ist mit der Bauleitung zu klären, wer die Schäden beseitigen soll. In
 allen Fällen ist vor dem Abdecken mit nachfolgenden Bauteilen der Baule
itung die Überprüfung der Schadensbehebung zu ermöglichen.  Als Gefahrs
toffe nach der Gefahrstoffverordnung einzuordnende Anstrichstoffe und Lö
sungsmittel dürfen grundsätzlich nur in Originalgebinden auf der Baustel
le verarbeitet werden. Ist eine Umfüllung nicht zu vermeiden, müssen die
 Behälter wie das Originalgebinde gekennzeichnet sein. Über den Verbleib
 von Reststoffen kann die Bauleitung einen Nachweis verlangen.  Alle Ma
ße sind vor der Ausführung am Bau zu überprüfen, sofern keine Detailzeic
hnungen mit verbindlichen Maßangaben vorliegen  Die abgebundenen Dachtei
le sowie der fertige Dachstuhl sind vom Statiker abzunehmen. Hierüber is
t ein Abnahme-Protokoll zu erstellen und in dreifacher Ausfertigung dem
Auftraggeber auszuhändigen. Wenn bei Umbauarbeiten nicht den Plänen oder
 der Ausschreibung entsprechende Bedingungen oder Umstände auftreten ode
r Holzschädigungen vorgefunden werden, ist umgehend die Bauleitung zu ve
rständigen. Holzteile, die auf Bauteilen aus Beton oder Mauerwerk auflie
gen, sind mit einer Lage unbesandeter Bitumenpappe oder gleichwertigem M
aterial von diesem zu trennen. Kanten von sichtbar bleibenden gehobelten
 Hölzern im Außenbereich sind leicht zu brechen.  Klammerverbindungen -
auch mit Holzwerkstoffplatten - dürfen nur mit speziellen Geräten herges
tellt werden; das Einschlagen mit dem Hammer ist unzulässig.  Nach Auffo
rderung durch den Auftraggeber sind benutzte Räume innerhalb von drei We
rktagen besenrein zu räumen.
7.2. Dämmungen  Beim Umgang mit Mineralfaserdämmstoffen sind die Regel
n der BGBau Fachinfo Prävention Mineralwolle-Dämmstoffe zu beachten.
 Bei der Ausführung von Bauteilen und Anschlüssen, die der Herstellung d
er Luftdichtheit des Gebäudes dienen, ist davon auszugehen, dass vor ode
r bei der Abnahme der Leistungen durch den Auftraggeber oder eine von ih
m beauftragte Fachkraft eine Prüfung der Luftdichtheit durch einen Blowe
rdoor-Test durchgeführt wird.
Der Luftdichtigkeits-Zielwert ist n50=1,5 oder kleiner!

7.3. Holzschutz  Bei tragenden und/oder aussteifenden Bauteilen der Gef
ährdungsklasse 0 nach DIN 68800-3 sowie allen sonstigen Bauteilen, insbe
sondere in ständig oder zeitweise von Menschen genutzten Räumen, sind ke
ine vorbeugenden chemischen Holzschutzmittel anzuwenden.  Balkenköpfe u
nd andere Bauteile aus Holz, die in Mauerwerk einbinden, sind mit einem
chemischen Holzschutz nach DIN 68800-3 zu versehen.  Dem Auftraggeber is
t die Bescheinigung nach Abschnitt 10.1 DIN 68800-3 zu übergeben.  Die K
ennzeichnung behandelten Holzes nach Abschnitt 10.2 DIN 68800-3 ist so a
nzubringen, dass es auch nach dem Einbau der Hölzer noch sichtbar ist. B
ei sichtbar bleibenden Hölzern ist zuvor mit der Bauleitung die Stelle d
er Anbringung abzustimmen.  Die Verträglichkeit zu vorhandenen Schutzmit
teln bzw. verbleibenden Anstrichen ist zu prüfen.  Dem Auftraggeber ist
anzugeben, welche Einschränkungen bei zu erwartender malermäßiger Behand
lung der Bauteile zu beachten sind.7.4. Verkehrssicherung Im Rahmen der
Anlieferung von Material, sowie Kranarbeiten ist der Auftragnehmer mit d
er Verkehrssicherung der Baustelle beauftragt, so gehört dazu auch die l
aufende Kontrolle der Sicherungseinrichtungen. Die zeitlichen Abstände d
er Kontrollen richten sich nach den örtlichen Gegebenheiten.7.5. Lattung
, Schalung  Stöße von Dachlatten auf Konterlatten sind mit einer doppelt
en Konterlatte zu unterlegen. 7.6. Unterspannbahnen, Unterdeckungen, Unt
erdächer Unterspannungen und Unterdeckungen müssen - auch wenn sie diffu
sionsoffen sind - Wasser führen können. Die Regensicherheit ist in der B
auphase bei allen zu erwartenden Temperaturen zu gewährleisten.  Untersp
ann-/Unterdeckbahnen sind bei der Verarbeitung in der kalten Jahreszeit
so zu lagern, dass sie eine optimale Verarbeitungstemperatur entsprechen
d den Herstellerhinweisen haben. Sie sind in dieser Zeit in kleineren Fl
ächen und mit geringerem Durchhang zu verlegen.  Beim verklebten Verlege
n von Unterspann-/Unterdeckbahnen in der kalten Jahreszeit  ind für die
Verklebung bei niedrigen Temperaturen geeignete Klebebänder zu verwenden
.  Am First belüfteter Dächer muss die Unterspannung oder Unterdeckung s
o angebracht werden, dass die Wirkung des Lüftungsfirstes nicht beeinträ
chtigt wird.  Traufseitig ist die Bildung von möglichen Wassersäcken in
der Unterspannung oder Unterdeckung unbedingt zu vermeiden.  Wird ein wa
sserdichtes Unterdach über die Bauphase hinaus gefordert, sind die Konte
rlatten in die wasserdichte Ausführung einzubeziehen; Nähte und Stöße si
nd zu verkleben.  Bei Unterdeckungen sind evtl. aufgetretene Falten aufz
uschneiden und glattzulegen, die Schnitte sind abzudichten.

Vor Verlegen der Dachdeckung ist die Unterspann-/ Unterdachbahn gründlic
h von Sägemehl und Verunreinigungen zu reinigen und durch die Bauleitung
 besichtigen zu lassen.
  8. Angaben zur Abrechnung
Siehe zusätzliche technische Vertragsbedingungen.Dachdeckerfanggerüst wi
rd bauseits gestellt, zusätzliche Auffangnetze nach § 12 BGV C22, die nu
r dem Schutz der Mitarbeiter des Auftragnehmers dienen, zählen zu den Ne
benleistungen nach Abschnitt 4.1.4 DIN 18299.  9. Sonstige Angaben  Sieh
e zusätzliche technische Vertragsbedingungen Folgende Ausführungszeichnu
ngen sind der Leistungsbeschreibung im jeweils angegebenen Maßstab beige
fügt:  Die vom Auftragnehmer verwendeten Ausführungsunterlagen müssen de
n Freigabevermerk des Auftraggebers oder des Architekten tragen. Durch Ü
bergabe neuer Unterlagen ungültig gewordene Unterlagen sind vom Auftragn
ehmer entsprechend zu kennzeichnen und aufzubewahren. Nichtfreigegebene
Unterlagen dürfen nicht verwendet werden.

## Zimmererarbeiten

### 1 Baustelleneinrichtung

**1.01 Baustelle einrichten**
Geräte, Werkzeuge und sonstige Betriebsmittel, die zur
vertragsgemäßen Erfüllung der Bauleistungen erforderlic
h sind, auf die Baustelle bringen, bereitstellen und so
weit der Geräteeinsatz nicht gesondert berechnet wird,
betriebsfertig aufstellen einschl. der dafür notwendige
n Arbeiten.Baubüros, Unterkünfte, Werkstätten, Lagersch
uppen und dergleichen, soweit erforderlich, an- und abt
ransportieren, aufbauen und einrichten.

Kosten für Vorhalten, Unterhalten und Betreiben der Ger
äte, Anlagen und Einrichtungen werden nicht mit dieser
Pauschale, sondern mit den Einheitspreisen der entsprec
henden Teilleistung vergütet.

Durch den Auftraggeber gestellt werden Baugerüste in de
r Fassade, Baustellen-WC und Baustrom.
Menge: 1,000 psch
Zuordnung: 391 DIN276_06

**1.02 Baustelle räumen**
Baustelle von allen Geräten, Anlagen, Einrichtungen und
 dergleichen räumen.Benutzte Flächen und Wege entsprech
end dem ursprünglichen Zustand ordnungsgemäß herrichten
. Verunreinigungen beseitigen.
Menge: 1,000 psch
Zuordnung: 391 DIN276_06

### 2 Abbruch Dachstühle

**2.01 Abbruch Dachstuhl 10,5 / 10 m**
Abbruch und fachgerechte Entsorgung Dachstuhl ohne Gaub
e, Bj. ca. 1966 bis 1968 Sparrendach Haus A-C

Abbruch durch AN
- Dachstuhl, bestehend aus Konstruktion, Sparren, Holzs
tützen, Aussteifungen, PfettenFolgende Bauteile werden
bauseits abgebrochen und NICHT durch den AN:- Schornste
ine - Dacheindeckung - Dachentwässerung - Wärmedämmung
und Innenbekleidung - Innenausbau - Dachflächenfenster
Dachneigung ca. 35 Grad
Brutto-Grundfläche DG ca. 10,50  x 10 m
Sparrenlänge 5,8 m

Firsthöhe ab OKFF DG ca. 3,25 m
Menge: 3,000 Psch
Zuordnung: 394 DIN276_06

**2.02 Abbruch Dachstuhl 12,3 / 10 m**
Abbruch wie vor, jedoch Haus D-H

Brutto-Grundfläche DG ca. 12,3  x 10 m
Menge: 5,000 Psch
Zuordnung: 394 DIN276_06

### 3 Neubau Dachgeschoss - Holz

*Hinweis*
Im folgenden LV werden zwei Ausführungsarten abgefragt:
Ausführung mit Stgträgern 240 mm als Sparren und in Hol
ztafelbauweise - sowie die Ausführung mit Sparren aus K
VH und dem Richten vor Ort. Beide Ausführungsvarianten
haben unterschiedliche Vor- und Nachteile (unterschiedl
iche Dämmwerte, Bauablauf) für den AG, so dass sich die
ser erst im Laufe der Vergabe für die eine oder andere
Ausführungsart entscheiden kann.
Für Bieter ist es zulässig auf nur eine der beiden Ausf
ührungsarten zu bieten - wünschenswert wäre aber ein Ge
bot auf beide Ausführungsarten.

**3.01 Abbund Hauptdach mit Stegträger**
*** Grundposition ZZ 001.0
Abbund Hauptdach Abbinden und Liefern von Doppelstegträ
gern Steico Joist für Dachkonstruktion durch Abbinden,
Aufstellen und Verlegen, inkl. aller Anschlüsse und Aus
wechslungen, Kleineisenteile, außer in den gesondert an
gegebenen Positionen.
Ausführung in Holztafelbauweise- Fertigung im Werk, Mon
tage der Fertigteile per Kran. Das Gebäude ist bewohnt,
 das Dach sollte nicht mehr als ca. ein bis zwei Tage o
hne Regenschutz sein.

Regelaufbau (von außen nach innen)
Lattung (Lattabstand ca. 37,5 cm)
Konterlattung
Unterdach
Dämmebene mit StegträgerSteico SJ 240/60 oder gleichwer
tig
OSB-Platte 18 mm Sd-Wert-OSB: 3 oder größer

Innenbekleidung wird dann bauseitig mit GK beplankt. Di
es ist nicht Teil dieser Position.

Dachlattung für Dachpfannen: Braas Harzer Pfanne 7 big

Inkl. Wärmedämmung Mineralwolle WLG 032, Folien, Anschl
uss luftdichte Gebäudehülle an angrenzende Bauteile,Unt
erspannbahn/Unterdach: Pro Clima Mento 5000 connect, sd
-Wert 0,05 m, 6 Monate Freibewitterung

Inkl. aller notwendiger Holzschutzmaßnahmen Abbund für
Gauben gesondert.
Trägerhöhe: 240 mm - Ober/Untergurt: 60 mm Breite
Sparrenabstand: 90cm

Aussteifung mit Simpson WR-Band BAN154050 oder gleichwe
rtig

Aufbau und Ausführung lt. Detailplanung und Statik

Statik. Pos. D-1, D-10Es ist insbesondere zu beachten D
etail PlanNr.: 5.1.1, 5.1.4, 5.1.15, 5.1.23, 5.1.24,
Menge: 981,732 m2
Zuordnung: 361 DIN276_06

**3.02 Abbund Hauptdach mit KVH**
*** Menge vom Bieter einzutragen
*** Wahlposition ZZ 001.1
Abbund Hauptdach Abbinden und Liefern von KVH-Sparren f
ür Dachkonstruktion durch Abbinden, Aufstellen und Verl
egen, inkl. aller Anschlüsse und Auswechslungen, Kleine
isenteile, außer in den gesondert angegebenen Positione
n.
Aufstellen und Richten vor Ort, danach Behelfsdeckung m
it Unterdach. Dämmung erfolgt von innen. Das Gebäude is
t bewohnt, das Dach sollte nicht mehr als ca. ein bis z
wei Tage ohne Regenschutz sein.

Regelaufbau (von außen nach innen)
Lattung (Lattabstand ca. 37,5 cm)
Konterlattung
Steico-Spezial Holzweichfaserplatte als Unterdach (60 m
m)
Dämmebene mit KVH-Sparren 8/ 20 (200 mm)
Dampfbremse / Luftdichte Gebäudehülle

Innenbekleidung wird dann bauseitig mit GK beplankt. Di
es ist nicht Teil dieser Position.

Dachlattung für Dachpfannen: Braas Harzer Pfanne 7 big

Inkl. Wärmedämmung Mineralwolle WLG 032Dampfbremse: Pro
 Clima Intello Plus, Inkl. Anschluss luftdichte Gebäude
hülle an angrenzende Bauteile.

Inkl. aller notwendiger Holzschutzmaßnahmen Abbund für
Gauben gesondert.
Sparren: 200 mm x 80 mm
Sparrenabstand: 80 cm

Aussteifung mit Simpson WR-Band BAN154050 oder gleichwe
rtig

Aufbau und Ausführung lt. Detailplanung und Statik
Statik. Pos. D-1, D-10
Es ist insbesondere zu beachten Detail PlanNr.:
Einheit: m2
Zuordnung: 361 DIN276_06

**3.03 Abbund Gaubendach mit Stegträger**
Abbund Hauptdach Abbinden und Liefern von Doppelstegträ
gern Steico Joist für Dachkonstruktion durch Abbinden,
Aufstellen und Verlegen, inkl. aller Anschlüsse und Aus
wechslungen, Kleineisenteile, außer in den gesondert an
gegebenen Positionen.

Ausführung der Gaubendächer passend zum Hauptdach in Ho
lztafelbauweise oder Richten vor Ort. Ausführung aber a
us thermischen Gründen in beiden Fällen mit Stegträger.
 Die Gaubendächer werden mit einem Rhepanol-Foliendach
gedeckt- dieses Foliendach wird bauseits geliefert.
Gaubendach ist mit 3% Gefälle zu Vorderseite und zu den
 Wangen zu verlegen.

Regelaufbau (von außen nach innen)
Vollholzschalung 22 mm
Dämmebene mit StegträgerSteico SJ 200/60
Dampfbremse / Luftdichte Gebäudehülle

Innenbekleidung wird dann bauseitig mit GK beplankt. Di
es ist nicht Teil dieser Position.

Inkl. Wärmedämmung Mineralwolle WLG 032Dampfbremse: Pro
 Clima Intello Plus, Inkl. Anschluss luftdichte Gebäude
hülle an angrenzende Bauteile.

Inkl. temporärer Regenschutz (bei Bedarf) für 2 Wochen
aus Pe-Folie oder Unterdachbahn, Lagesicherung mit Latt
en

Trägerhöhe: 200 mm - Ober/Untergurt: 60 mm Breite
Sparrenabstand: 90cm

Aufbau und Ausführung lt. Detailplanung und Statik
Statik. Pos. D-1, D-10
Es ist insbesondere zu beachten Detail PlanNr.: 5.1.5
Menge: 118,350 m2
Zuordnung: 361 DIN276_06

**3.04 Mittelpfette Holz 14/26**
Liefern und Einbauen Mittelpfette
inkl. Verbindungsmittel, Kleineisenteile, Aussteifungen
, Balkenschuhe

Material: C24(S10) Nkl1
Abmessungen 14/26

Einbau und Dimensionierung lt. Statik Montage in Giebel
wand erfolgt mit temporärer, an der Wand montierten Boh
le gegen Kippen/Drehen und Drehsteife als Auflager im D
eckenrandbereich. Aufmauerung erfolgt bauseits nach Dac
hmontage.
Statik. Pos. D-4

Es ist insbesondere zu beachten Detail PlanNr.: 5.1.3
Menge: 187,000 lfdm
Zuordnung: 361 DIN276_06

**3.05 Mittelpfette Holz 14/24**
Liefern und Einbauen Mittelpfette
inkl. Verbindungsmittel, Kleineisenteile, Aussteifungen
, Balkenschuhe

Material: C24(S10) Nkl1
Abmessungen 14/24

Einbau und Dimensionierung lt. Statik Montage in Giebel
wand erfolgt mit temporärer, an der Wand montierten Boh
le gegen Kippen/Drehen und Drehsteife als Auflager im D
eckenrandbereich. Aufmauerung erfolgt bauseits nach Dac
hmontage.

Statik. Pos. D-5

Es ist insbesondere zu beachten Detail PlanNr.: 5.1.3
Menge: 44,570 lfdm
Zuordnung: 361 DIN276_06

**3.06 Mittelpfette Holz 14/22**
Liefern und Einbauen Mittelpfette
inkl. Verbindungsmittel, Kleineisenteile, Aussteifungen
, Balkenschuhe

Material: C24(S10) Nkl1
Abmessungen 14/22

Einbau und Dimensionierung lt. Statik Montage in Giebel
wand erfolgt mit temporärer, an der Wand montierten Boh
le gegen Kippen/Drehen und Drehsteife als Auflager im D
eckenrandbereich. Aufmauerung erfolgt bauseits nach Dac
hmontage.
Statik. Pos. C-4, C-5

Es ist insbesondere zu beachten Detail PlanNr.: 5.1.3
Menge: 52,460 lfdm
Zuordnung: 361 DIN276_06

**3.07 Firstpfette Holz 12/20**
Liefern und Einbauen Firstpfette
inkl. Verbindungsmittel, Kleineisenteile, Aussteifungen
, Balkenschuhe

Material: C24(S10) Nkl1
Abmessungen 12/20

Einbau und Dimensionierung lt. Statik Montage in Giebel
wand erfolgt mit temporärer, an der Wand montierten Boh
le gegen Kippen/Drehen und Drehsteife als Auflager im D
eckenrandbereich. Aufmauerung erfolgt bauseits nach Dac
hmontage.
Statik. Pos. C-6

Es ist insbesondere zu beachten Detail PlanNr.: 5.1.4
Menge: 30,750 lfdm
Zuordnung: 361 DIN276_06

**3.08 Firstpfette Holz 12/22**
Liefern und Einbauen Firstpfette
inkl. Verbindungsmittel, Kleineisenteile, Aussteifungen
, Balkenschuhe

Material: C24(S10) Nkl1
Abmessungen 12/22

Einbau und Dimensionierung lt. Statik Montage in Giebel
wand erfolgt mit temporärer, an der Wand montierten Boh
le gegen Kippen/Drehen und Drehsteife als Auflager im D
eckenrandbereich. Aufmauerung erfolgt bauseits nach Dac
hmontage.
Statik. Pos. D-6

Es ist insbesondere zu beachten Detail PlanNr.: 5.1.4
Menge: 61,300 lfdm
Zuordnung: 361 DIN276_06

**3.09 Zangenlage 8/16**
Liefern und Einbauen Zangenlage
inkl. Verbindungsmittel, Kleineisenteile, Aussteifungen
, Balkenschuhe
Pos. Liegender Zug-/Druckpfosten gem. Statik Seite 88 k
ann abweichend von der Statik auch in 8/16 ausgeführt w
erden.

Material: C24(S10) Nkl1
Abmessungen Zange 8/16
Abmessungen Zangenlage Haus A-C: 5,6 x ca. 10,5
Abmessungen Zangenlage Haus D-H: 5,6 x ca. 12
Achsabstand: 90 cm

Windverband mit Simpson WR-Band BAN154050 oder gleichwe
rtig

Einbau und Dimensionierung lt. Statik
Statik. Pos. D-3, D-12

Es ist insbesondere zu beachten Detail PlanNr.: 5.1.17
Menge: 613,428 m2
Zuordnung: 351 DIN276_06

**3.10 Kantholz ca. 5 / 10**
In einem Dachschrägen-Abschnitt von ca. 1,8 m kann eine
 bauseitige, später zu montierende Gipskarton- Wand an
der Dachbekleidung nicht konstruktiv befestigt werden,
wenn die Abbund-Variante 2 (mit KVH) ausgeführt wird.

Liefern und Montieren eines Kantolzes ca. 5 / 10 cm, Be
festigung an Drempel / Mittelpfette oder Zangenlage als
 UK für Gk-Wand.
Kantoholz kann entweder außenkantenbündig in der Sparre
nebene montiert werde (dann können ggf. auch andere Abm
essungen als 5/10 gewählt werden) oder Kantholz wird da
vor zum Beplanken mit GK montiert - dann ist die Stärke
 5 cm einzuhalten.
Menge: 37,800 lfdm
Zuordnung: 342 DIN276_06

**3.11 Abfangung Zangenlage Holzbalken 10/20**
Liefern und Einbauen Abfangung
inkl. Verbindungsmittel, Kleineisenteile, Aussteifungen
, Balkenschuhe

Material: C24(S10) Nkl1
Abmessungen 10/20

Einbau und Dimensionierung lt. Statik
Statik. Pos. c-7
Es ist insbesondere zu beachten Detail PlanNr.: 5.1.17
Menge: 10,500 lfdm
Zuordnung: 351 DIN276_06

**3.12 Abfangung Zangenlage Holz 16/22**
Liefern und Einbauen Abfangung
inkl. Verbindungsmittel, Kleineisenteile, Aussteifungen
, Balkenschuhe

Material: C24(S10) Nkl1
Abmessungen 16/22

Einbau und Dimensionierung lt. Statik
Statik. Pos. C-7A, D-7
Es ist insbesondere zu beachten Detail PlanNr.: 5.1.17
Menge: 35,250 lfdm
Zuordnung: 351 DIN276_06

**3.13 Schalung Spitzboden OSB 22 mm Nut und Feder**
*** Menge vom Bieter einzutragen
Liefern und Montieren

Schalung Spitzboden aus OSB-Platten 22 mm, allseitig Nu
t und Feder, Stöße versetzt, auf Zangenlage, als Scheib
e und Deckenbelag ausbilden.
Einheit: m2
Zuordnung: 351 DIN276_06

**3.14 Holzstiel 10/14**
Liefern und Einbauen Holzstiel als Pendelstütze
Inkl. Verbindungsmittel, Kleineisenteile, Ankerteil Sta
hl am Fuß, Verankerung in Hohlkörperdecke

Material: C24(S10) Nkl1
Abmessungen: 10/14
Länge: ca. 2,45

Einbau und Dimensionierung lt. Statik
Statik. Pos. D-8
Menge: 8,000 Stck
Zuordnung: 343 DIN276_06

**3.15 Holzstiel 14/16**
*** Bedarfsposition ohne GB
Liefern und Einbauen Holzstiel als Pendelstütze
Inkl. Verbindungsmittel, Kleineisenteile, Ankerteil Sta
hl am Fuß, Verankerung in Hohlkörperdecke

Material: C24(S10) Nkl1
Abmessungen: 14/16
Länge: ca. 2,45

Einbau und Dimensionierung lt. Statik
Statik. Pos. D-8A
Menge: 8,000 Stck
Zuordnung: 343 DIN276_06

**3.16 Holzstiel 12/12**
Liefern und Einbauen Holzstiel als Pendelstütze über zw
ei Geschosse
Inkl. Verbindungsmittel, Kleineisenteile, Ankerteil Sta
hl am Fuß, Verankerung in Hohlkörperdecke

Material: C24(S10) Nkl1
Abmessungen: 12/12
Länge: ca. 4,35

Einbau und Dimensionierung lt. Statik
Statik. Pos. D-9, D-9A
Menge: 16,000 Stck
Zuordnung: 343 DIN276_06

**3.17 Pfosten-Riegel-Konstruktion Kniestock**
Pfosten-Riegel-Konstruktion aus Konstruktionsvollholz,
in folgender Ausführungsart:
- Holzrahmenkonstruktion nicht statisch wirksam, nur ko
nstruktiv notwendig. Ausführung jedoch unter Berücksich
tigung der Statik - vor allem in Bezug auf die Anschlüs
se an angrenzende Bauteile.
Verankerung des Holzrahmens an vorhandener Stahlbeton-A
ufkantung mit Kantblech.

Materialien
Konstruktionsvollholz: C24(S10) Nkl1
Abmessungen: 6/12
Rastermaß : 62,5 cm

OSB-Platte 18 mm bauaufsichtlich zugelassen
Sd-Wert: Mind. 3
Inkl. Anschluss luftdichte Gebäudehülle an angrenzende
Bauteile.
Aufbau von innen nach außen:

12 cm Wärmedämmung MiWo 032 / Holzrahmenkonstruktion
Inkl. aller notwendiger Holzschutzmaßnahmen
OSB-Platte

Innenseitige Beplankung mit Gipskarton erfolgt bauseits
Es ist insbesondere zu beachten Detail PlanNr.:  5.1.1,
Menge: 169,200 m2
Zuordnung: 332 DIN276_06

**3.18 Dämmung und UK Kniestock**
Dämmebene und Unterkonstruktion für bauseitige Zinkblec
hverkleidung zur Vorposition

Steico Wall Stegträger
Abmessungen: 200 SW 45
Höhe Kniestock: ca. 1,60
Rastermaß : 62,5 cm

Mineralwolle Klemmfilz
Wärmeleitstufe: WLS 032

Aufbau von innen nach außen:

20 cm Wärmedämmung MiWo 032 / Steico Wall
Solitex Fronta Quattro Fassadenbahn
4 cm horizontale Lattung 4/6 für Zinkbekleidung (Lattab
stand ca 70 cm)
Inkl. aller notwendiger Holzschutzmaßnahmen
Es ist insbesondere zu beachten Detail PlanNr.:  5.1.1
Menge: 169,200 m2
Zuordnung: 335 DIN276_06

**3.19 Pfosten-Riegel-Konstruktion Gaubenwange**
Pfosten-Riegel-Konstruktion aus Steico-Stegträgern für
Gaubenwange, in folgender Ausführungsart:
- Holzrahmenkonstruktion nicht statisch wirksam, nur ko
nstruktiv notwendig. Ausführung jedoch unter Berücksich
tigung der Statik - vor allem in Bezug auf die Anschlüs
se an angrenzende Bauteile.

Materialien
Steico Wall Stegträger
Abmessungen: 200 SW 45
Höhe Gaubenwange ca. 90 cm
Rastermaß : 62,5 cm

Dampfbremse OSB-Platte 18 mm

Vollholzschalung, sägerauh
Fichte / Kiefer / Tanne / Lärche
Sortierklasse : S 10
Holzfeuchte : trocken (15 +/- 3%)
Die einzelen Schalbretter mit 2-5 mm Abstand verlegt um
 die Belüftung zu verbessern

Lattung 30/50

Aufbau von innen nach außen:

OSB-Platte 18 mm
20 cm Wärmedämmung MiWo 032 / Holzrahmenkonstruktionn S
tegträger
2,4 cm Vollholzschalung
3 cm Lattung 30/50 als UK für Zinkblech (Rastermaß 62,5
 cm)
Inkl. aller notwendiger Holzschutzmaßnahmen
Innenseitieg Beplankung mit Gipskarton erfolgt bauseits

Es ist insbesondere zu beachten Detail PlanNr.: 5.1.6,
5.1.7, 5.1.10. 5.1.11, 5.1.13
Menge: 34,560 m2
Zuordnung: 332 DIN276_06

**3.20 Durchlass Zu- und Abluft Lüftungsanlage**
Liefern und Herstellen Durchlass für Zu- und Abluft Lüf
tungsanlage DN 100inkl. aller Materialien und Kleinteil
e Dämmstärke 240 mm Aufbau und Ausführung lt. Detailpla
nung
Menge: 8,000 Stck
Zuordnung: 362 DIN276_06

**3.21 Wangenausbildung Gaubenfenster**
Seitliche Auskragung an Gaubenwangen als UK für Zinkble
ch

Materialien:
Vollholzschalung aus Vorposition (Pfosten-Riegel-Konstr
uktion-Gaubenwange) 24 mm
OSB-Platte 18 mm

Vollholzschalung der Gaubenwange (Vorposition) um 20 cm
 über das Ende der Gaubenwange herausschießen lassen.
Den herausschießenden Abschnitt mit einem 20 cm breiten
 OSB-Abschnitt verstärken.

Es ist insbesondere zu beachten Detail PlanNr.:  5.1.6,
 5.1.7, 5.1.10. 5.1.11, 5.1.13
Menge: 129,600 lfdm
Zuordnung: 332 DIN276_06

**3.22 Traufausbildung Gaubenfenster**
Traufseitige Auskragung an Gaubendach als UK für Zinkbl
ech

Materialien:
Vollholzschalung aus Vorposition (Pfosten-Riegel-Konstr
uktion-Gaubenwange) 24 mm
OSB-Platte 18 mm (wie Abbund Gaubendach)

OSB-Platte (Vorposition) des Gaubendaches um 20 cm über
 das Ende der Gaubenwange herausschießen lassen.
Den herausschießenden Abschnitt mit einem 20 cm breiten
 Vollholzschalung verstärken.

Ziel ist es dabei die gleiche Ansichtsstärke und Breite
 wie in der Vorposition Wangenausbildung Gaube zu erzeu
gen.

Es ist insbesondere zu beachten Detail PlanNr.:
5.1.5, 5.1.9
Menge: 95,960 lfdm
Zuordnung: 332 DIN276_06

**3.23 Außenfensterbank Gaubenfenster**
Fensterbankartige Auskragung unterhalb des Gaubenfenste
rs als UK für Zinkblech

Materialien:
OSB-Platte 18 mm (wie Abbund Gaubendach) Posd. 3.3

An die Steico-Wall Stegträger des Kniestockes wird ein
ca. 26 cm breiter Streifen OSB-Platte in Kniestockebene
 befestigt. An diesem wird rechtwinklig mit Blechwinkel
n ein 20 cm breiter Streifen OSB-Platte als UK für die
Fensterbank befestigt. Darauf wird ein dritter Streifen
 OSB im Gefälle ca. 3% als UK für die Zinkblechfensterb
ank befestigt.

Ziel ist es dabei etwa die gleiche Ansichtsstärke und B
reite wie in der Vorposition Wangenausbildung Gaube Pos
. 3.20 zu erzeugen.

Es ist insbesondere zu beachten Detail PlanNr.: 5.1.5
Menge: 95,960 lfdm
Zuordnung: 332 DIN276_06

**3.24 Gaubentraufe / brüstung - HPL-Blende**
Gaubentraufe und Brüstung vorderseitig mit HPL verkleid
en.

Material HPL: Trespa Meteon, Farbe UNI nach Angabe AG
Stärke: 6 mm
Breite: 20 cm
Befestigungsmittel: Trespa Schrauben in Plattenfarbe

Ein 20 cm breite Streifen HPL (High Pressure Laminate)
wird mit Schrauben in die Flächige Unterkonstruktion ge
schraubt. UK aus Holz bzw. Zinkblech.

Ausführung gem Detail: 5.1.5, 5.1.9
Menge: 160,400 lfdm
Zuordnung: 337 DIN276_06

**3.25 Gaubenwange - HPL-Blende**
Gaubenwangen vorderseitig mit HPL verkleiden.

Material HPL: Trespa Meteon, Farbe UNI nach Angabe AG
Stärke: 6 mm
Breite: 23 cm
Befestigungsmittel: Trespa Schrauben in Plattenfarbe

Ein 20 cm breite Streifen HPL (High Pressure Laminate)
wird mit Schrauben in die Flächige Unterkonstruktion ge
schraubt. UK aus Holz bzw. Zinkblech.

Ausführung gem Detail: 5.1.6, 5.1.7, 5.1.10. 5.1.11, 5.
1.12, 5.1.22
Menge: 96,960 lfdm
Zuordnung: 337 DIN276_06

**3.26 Ortgang Hauptdach**
Liefern und Herstellen Ortgang für das Hauptdach inkl.
aller Materialien und Kleinteile Aufbau und Ausführung
lt. Detailplanung Es ist insbesondere zu beachten Detai
l PlanNr.: 5.1.14
Menge: 78,480 lfdm
Zuordnung: 361 DIN276_06

**3.27 Traufe Hauptdach**
Liefern und Herstellen Traufe für das Hauptdach inkl. a
ller Materialien und Kleinteile Aufbau und Ausführung l
t. Detailplanung Es ist insbesondere zu beachten Detail
 PlanNr.: 5.1.1
Menge: 187,000 lfdm
Zuordnung: 361 DIN276_06

**3.28 Anschluss Hauptdach an Gaubendach**
*** Menge vom Bieter einzutragen
Anschluss des Hauptdaches mit Pfannendeckung an Gaubend
ach mit Foliendeckung Rhepanol FK.

Für den Anschluss wird ein ca. 1 m langer Konterlattena
bschnitt mit einer Unterbrechung montiert.
Die Dachfolie wird dann über den Konterlattenabschnitt
gelegt und das Unterdach der Hauptdachfläche über die D
achfolie gelegt.

Im unteren Drittel des 1 m langen Konterlattenabschnitt
es soll die Konterlatte gar nicht befestigt werden, um
die Aufkantung der Dachbahn nicht zu beschädigen.

Inkl. ca. 30 cm breite UK aus OSB in Sparrenebene für d
ie Dachbahn.

Liefern und montieren.

Es ist insbesondere zu beachten Detail PlanNr.: 5.1.5
Einheit: lfdm
Zuordnung: 363 DIN276_06

**3.29 Promatect-Schachtelement für Montageabgasleitungen**
*** Bedarfsposition ohne GB
Promatect-Schachtelement für Montageabgasleitungen

Feuerwiederstandsdauer: F 90
Wandstärke: 40 mm
Innenmaß 120 x 120 mm
Gesamthöhe ca.: 5,20 m

Senkrecht auf oberste Geschossdecke stellen und als Sch
ornsteinschacht für bauseitiges Abgasrohr durch die Dac
hkonstruktion führen. Oberkante Schacht liegt 40 cm übe
r der Dachhaut.

Liefern und montieren, inkl. Material, Schalung- und Ne
benleistungen.

Es ist insbesondere zu beachten Detail PlanNr.: 5.1.16
Menge: 10,800 lfdm
Zuordnung: 421 DIN276_06

**3.30 OSB -Schalung für Vorpsoition**
Promatect-Schacht aus Vorposition muss oberhalb der Spa
rren konstruktiv unterstützt werden.
Dazu ist um diesen Schacht eine OSB-Verkleidung zu mont
ieren, diese ist mit der Sparrenlage so zu verbinden, d
ass Wind- und andere Lasten sicher abgetragen werden kö
nnen.
Liefern und montieren OSB-Verleidung.

Der Schornsteinkopf wird durch den Dachdecker mit Zink
verkleidet.
Menge: 10,800 lfdm
Zuordnung: 361 DIN276_06

### 4 Neubau Dachgeschoss - Stahl

**4.01 Abfangung Zangenlage Stahl IPE 200**
Liefern und Einbauen Abfangung Stahl
inkl. Verbindungsmittel, Kleineisenteile, Aussteifungen
, Balkenschuhe

Material: S235JR
Abmessungen IPE 200 / Länge: ca. 5,1 m

Einbau und Dimensionierung lt. Statik

Statik. Pos. D-7A
Es ist insbesondere zu beachten Detail PlanNr.: 5.1.17
Menge: 25,500 lfdm
Zuordnung: 351 DIN276_06

**4.02 Mittelpfette Stahl HEA 180**
Liefern und Einbauen Mittelpfette Stahl
inkl. Verbindungsmittel, Kleineisenteile, Aussteifungen
, Balkenschuhe

Material: S235JR
Abmessungen HEA 180 / Länge: ca. 5,1 m

Einbau und Dimensionierung lt. Statik

Statik. Pos. D-5A
in Anlehnung an Plan Nr.: 5.1.3
Menge: 25,500 lfdm
Zuordnung: 361 DIN276_06

**4.03 Stahlstütze HEA 100**
Liefern und Einbauen Stahlstütze als Pendelstütze
Inkl. Verbindungsmittel, Kleineisenteile, Ankerteil Sta
hl am Fuß, Verankerung in Hohlkörperdecke

Material: S235JR
Abmessungen: HEA 100 / Länge: ca. 2,45 m

Einbau und Dimensionierung lt. Statik
Menge: 8,000 Stck
Zuordnung: 343 DIN276_06

**4.04 Wandverband / Windbock Stahl HEA 120**
Liefern und Einbauen Windbock in Wandebene als Stahlkon
struktion, bestehend aus zwei HEA 120 Stützen, mit Zugb
ändern ausgekreuzt.

Inkl. Verbindungsmittel, Kleineisenteile, Ankerteil Sta
hl am Fuß, Verankerung in Hohlkörperdecke

Stützen:
Material: S235JR
Abmessungen: HEA 120
Länge: ca. 2,45
Achsabstand: ca. 2,5 m

Zugbänder:
Material: S235JR
Abmessungen: Flacheisen 50/5 mm
Länge: ca. 3,55 m

Einbau und Dimensionierung lt. Statik
Statik. Pos. D-11
Menge: 8,000 Stck
Zuordnung: 343 DIN276_06

**4.05 Balkonabhängung Stahl HEA 120**
Liefern und Einbauen Balkonabhängung als Stahlkonstrukt
ion, bestehend aus zwei HEA 120 Stützen, Zugdiagonale,
sowie Konsolenauflage Balkon.

Inkl. Verbindungsmittel, Kleineisenteile, Ankerteil Sta
hl am Fuß, Verankerung in Hohlkörperdecke

Stützen:
Material: S235JR
Abmessungen: HEA 120
Länge: ca. 2,15
Mit Kopfplatte 120*15-350 und Anschlussbleche Zugdiagon
ale und Auflage Gaubenpfette

Zugdiagonalen innen:
Material: S235JR
Abmessungen: Rundstahl D=12 (4,6)
Länge: ca. 3,55 m
An der Zugdiagonalen ist auf annähernd voller Länge ein
e Dachlatte 30/50 mit Nagelband zu befestigen. Diese di
ent der Trockenbauwand als Unterstützung, da im Bereich
 der Diagonalen das Ständerwerk der Wand unterbrochen w
erden muss.

Zugdiagonalen außen:
Material: S235JR, Feuerverzinkt
Abmessungen: Rundstahl D=16 (4,6)
Länge: ca. 1 m, Abschluss mit Gewinde für Spannschloss

Fußpunkte:
Material: S235JR
Abmessungen: gem. Statik

Druckkonsolen für Balkone:
Material: Edelstahl
Apl. 250*20-250,
daran U-Eisen UPE 200 l = 250 mm
Abmessungen: gem. Statik

Statik. Pos. D-13, D-14
Einbau und Dimensionierung lt. Statik - in Abstimmung m
it Werkplanung Balkon

Es ist insbesondere zu beachten Detail PlanNr.: 5.1.9-1
2
Menge: 8,000 Stck
Zuordnung: 343 DIN276_06

### 5 Treppenhaus-Außenwand

**5.01 Pfosten-Riegel-Konstruktion Treppenhaus**
Pfosten-Riegel-Konstruktion aus Stecio-Wall Stegträgern
 300mm, in folgender Ausführungsart:
- Holzrahmenkonstruktion nicht statisch wirksam, nur ko
nstruktiv notwendig.

Verankerung des Holzrahmens an umliegenden Mauerwerk un
d in Geschossdecke Treppenpodest.

Gesamtabmessungen ca. 3,20 m x 1,51 m

Materialien
Steico Wall Stegträger
Abmessungen: 300 SW 45

Pro-Clima Solitex Fronta Quattro Fassadenbahn

PE-Folie als Dampfsperre

HPL-PLatte Trespa Meteon Exterior 6 mm, Farbe nach Anga
be AG,
verschraubt mit sichtbaren Schrauben in Plattenfarbe, F
uge 10 mm mit schwarzem Fugenband nach Herstellerangabe
n hinterlegt

Mineralwolle Klemmfilz
Wärmeleitstufe: WLS 032

Regelaufbau (von außen nach innen)
Trespa Meteon 6 mm
Lattung 50/30, Lattabstand 45 / 55 cm
Fassadenbahn Fronat Quattro
Dämmebene mit StegträgerSteico Wall 200 SW 45 mit Miner
alwolle WLS 032 - Achsabstand 62,5 cm
PE-Folie als Dampfsperre

Innenbekleidung wird dann bauseitig mit GK beplankt. Di
es ist nicht Teil dieser Position.

Inkl. Anschluss luftdichte Gebäudehülle an angrenzende
Bauteile, Kleinteile, NebenpositionenInkl. aller notwen
diger Holzschutzmaßnahmen
Aufbau und Ausführung lt. Detailplanung und StatikEs is
t insbesondere zu beachten Detail PlanNr.: 5.2.7
Menge: 38,656 m2
Zuordnung: 332 DIN276_06

**5.02 Anschluss Vorposition an Vordach**
Im Übergangsbereich zwischen der Konstruktion (Vorposit
ion) und einem mit Zinkblech gedeckten Stahlbetonvordac
h muss ein ca. 35 cm breiter Übergangsstreifen verkleid
et werden.

Dazu wird auf bauseitiger UK aus vollflächig verklebter
 Sockeldämmplatte 40 mm eine HPL-Platte vollflächig ode
r teilflächig verklebt (z.B.  mit Enkolit Bitumenkleber
) und / oder verschraubt.
Bei Schrauben ist ein Abstand von mind. 15 cm zur Wasse
rführenden Schicht einzuhalten. Schrauben in Plattenfar
be. HPL-Platte ist bündig zur HPL-Platte der Vorpositio
n auszurichten, bis 1 cm Toleranz.

Liefern und montieren - Dämmplatte nach gesonderter Pos
ition!

HPL-PLatte Trespa Meteon Exterior 6 mm, Farbe nach Anga
be AG

Aufbau und Ausführung lt. Detailplanung und StatikEs is
t insbesondere zu beachten Detail PlanNr.: 5.2.7
Menge: 12,080 lfdm
Zuordnung: 332 DIN276_06

### 6 Stundenlohnarbeiten

**6.01 Stundenlohnarbeiten Meister**
Meisterstunden für unvorhersehbare Arbeiten auf Anordnu
ng der örtlichen Bauleitung.
Menge: 10,000 h

**6.02 Stundenlohnarbeiten Facharbeiter**
Facharbeiterstunden für unvorhersehbare Arbeiten auf An
ordnung der örtlichen Bauleitung
Menge: 10,000 h

**6.03 Stundenlohnarbeiten Hilfsarbeiter**
Hilfsarbeiterstunden für unvorhersehbare Arbeiten auf A
nordnung der örtlichenBauleitung
Menge: 10,000 h

**6.04 Mitbenutzung Kran**
*** Menge vom Bieter einzutragen
Mitbenutzung des Kranes - soweit vorhanden - um Materia
lien anderer Gewerke auf der Baustelle zu transportiere
n.
Die Mitbenutzung des Kranes erfolgt nur nach Absprache
und so, dass der den Kran stellende Auftragnehmer nicht
 behindert wird.
Einheit: h

USt %: 19,00
